# EIS 2
Angebotsaufforderung (GAEB 90, DA83)
Währung: EUR
Auftraggeber: Covivio Wohnen GmbH

## Zusätzlicher Text
Lieferung und Einbau von Bodenbelägen.

AbschnittAusführung
MengeTowerBodenfläche Parkett2155 m² Sockelleiste2250 m

## Zusätzlicher Text
Grundstück:
EIS2 - Eiswerderstraße 12 in 13585 Berlin/Spandau

Neubauprojekt:

Das Projekt EIS-2 umfasst einen Gewerberiegel mit einem Hochhaus. Beide
Bauabschnitte erhalten eine verbindende Tiefgarage. Insgesamt sollen im
Turm 17 Wohnungen sowie eine Büro- bzw. Praxisfläche und im Erdgeschoss
ein Restaurant entstehen. Im angrenzenden Riegel werden weitere
Büroflächen und ein Boardinghouse mit 94 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 94 Apartments

BGF
Riegel: 5.738,9 m²Tumr: 4.515,64 m²inkl. UG-1 und UG-2

Sonstiges:
Die vorgesehenen Bauleistungen werden entsprechend der derzeit
geltenden öffentlich-rechtlichen Vorschriften, der dort geforderten
bautechnischen Nachweise und nach den allgemein anerkannten Regeln der
Baukunst und der Technik ausgeführt. Die Anforderungen des Brandschutzes
sind einzuhalten.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u. ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur auf besondere Anweisung des
Auftraggebers vor Arbeitsbeginn ausgeführt werden. Die Rapporte müssen
arbeitstäglich zur Anerkennung vorgelegt werden. Verspätet vorgelegte
Rapporte werden nicht anerkannt. Der AN verliert in diesem Fall seinen
Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind ggf. mit einer entsprechenden Begründung in einem
Zusatzangebot einzureichen.

07 Verwendbarkeitsnachweis
Sämtliche zur Verwendung kommende Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus ATV:
DIN 18 356 Parkett- und Holzpflasterarbeiten und den anerkannten Regeln
der Technik.

Ergänzend sind folgende ATV / DIN zu berücksichtigen:
ATV DIN 18 299 Allgemeine Regelungen für Bauarbeiten jeder Art

DIN 4102 Brandverhalten von Baustoffen und Bauteilen
DIN 4109 Schallschutz im Hochbau

DIN EN13488 Holzfußböden - Mosaikparkettelemente
DIN EN 12529 Räder und Rollen ? Möbelrollen ? Rollen für Drehstühle ?
Anforderungen
DIN EN 13501-1 Klassifizierung von Bauprodukten und Bauarten zu ihrem
Brandverhalten ? Teil 1: Klassifizierung mit den Ergebnissen aus den
Prüfungen zum Brandverhalten von Bauprodukten
DIN EN 16165 Bestimmung der Rutschhemmung von Fußböden ?
Ermittlungsverfahren
DIN EN ISO 22637  Klebstoffe ? Prüfung von Klebstoffen für Bodenbeläge
? Bestimmung des elektrischen Widerstandes von Klebstoff-Filmen und
Verbunden
BEB-Hinweisblatt 8.3 Arbeitsanweisung CM-Messung; Herausgeber:
Bundesverband Estrich und Belag e.V.

Weiterhin gelten sämtliche europäischen und nationalen Vorschriften,
Merkblätter, Stoff- und Prüfnormen usw. jeweils in ihrer aktuellen
Fassung. Als vereinbart gelten weiterhin die
Herstellerverarbeitungsangaben, Zulassungen und Empfehlungen der
jeweiligen Fachverbände.

## Parkettarbeiten
Datum: 17.09.24

### Titel 01 Tower

*Hinweis*
Tower  1. - 10.OG Office und Wohnen

**01.010 Dokumentation / Eigenprüfung Untergrund / Feuchtemessung / Belegreife**
Bauteil- und Geschossweise Prüfung des Estrich
Untergrundes mit Dokumentation, Freimeldung und
Übergabe an Bauleitung vor Verlegebeginn.
Die Prüfung und die Beurteilung der Belegreife ist
Aufgabe des Oberbodenlegers und umfasst sowohl die
Kontrolle der relativen Luftfeuchte im Raum, als auch
die Messung des Feuchteuntergrundes mittels CM-Methode.
Menge: 10,000 Stk

**01.020 Reinigen der Estrichflächen**
*** Bedarfsposition ohne GB
Reinigen der Estrichflächen von grober Verschmutzung
durch Bauschutt, Gips, Mörtelreste, Farbreste u.ä.,
soweit sie von anderen Unternehmern verursacht sind,
einschl. Beseitigen des Bauschuttes, Transportkosten
und Deponiegebühren.
Die Leistung ist nur auf Anweisung der Bauleitung
auszuführen.
Menge: 1,000 m2

**01.030 Estrichoberfläche schleifen**
*** Bedarfsposition ohne GB
Estrichoberfläche maschinell (mit Tellerschleifer)
schleifen, für ein
gleichmäßiges Schleifbild. Randbereiche und Ecken sind
auch zu bearbeiten.
Ausgleichen von geringen Unebenheiten für den Einbau
des entsprechenden
Bodenbelags.

Leistung erfolgt ausdrücklich auf Anweisung der
örtlichen Bauleitung.
Menge: 1,000 m2

**01.040 Kraftschlüssiges Verbinden von Rissen/Sollbruchstellen in Zement-/Anhydritestrich**
*** Bedarfsposition ohne GB
Risse und Sollbruchstellen mit einem geeigneten
Gießharz
verharzen. Risse sind zu erweitern. Alle Risse ca. 30
cm
quer zur Rissrichtung einschneiden und aussaugen.

Rostfreie Wellenverbinderklammern in die Einschnitte
einlegen. Gießfähiges, angerührtes Harz in die
gereinigten
Risse und Querschnitte unter Einhaltung der
Herstellervorgaben
eingießen. Die noch frische Oberfläche mit Quarzsand im
Überschuss abstreuen.
Menge: 250,000 m

**01.050 Untergrundvorbereitung (Zement-/Anhydritestrich) für Bodenbelag bis 2mm**
*** Bezugsbeschreibung
Estrichfläche aus Zement-/Anhydritestrich säubern,
grundieren
und spachteln bis 2 mm für  Verlegung des Bodenbelages
mit
Nivellierspachtelmasse im Rakelverfahren.

Angebotenes Fabrikat Grundierung
'
..........................................'
vom Bieter einzutragen

Angebotenes Fabrikat Spachtelmasse
'
..........................................'
vom Bieter einzutragen
Menge: 2155,000 m2

**01.060 Untergrundvorbereitung (Zement-/Anhydritestrich) für Bodenbelag bis 4mm**
*** Bedarfsposition ohne GB
*** gemäß Ausführungsbeschreibung Estrichfläche aus Zement-/Anhydritestrich säubern, grun
*** wie Position 01.050
Stärke: 0 bis 4 mm
Menge: 1,000 m2

**01.070 Randdämmstreifen, Überstand abschneiden und entsorgen**
Überstand des Randdämmstreifens abschneiden und
fachgerecht entsorgen. Ausführung erst nach
erfolgter Untergrundvorbereitung und Spachtelarbeiten.
Menge: 2250,000 m

*Hinweis*
erfolgt erst nach Bemusterung. Die entsprechenden
Einzelmengen der Positionen sind vom AG freizugeben.

**01.080 Landhausdiele Eiche, gebürstet natur geölt / gewachst, D = 9,8 mm, verklebt**
*** Bezugsbeschreibung
Landhausdiele Eiche geb. wie folgt liefern und einbauen
Untergrund: schimm. HeitzestrichHolzart: Eiche
Sortierung: natur nach EN 13489
Belagdicke: 9,8 mm
Nutzschicht: 3,6 mm
Oberfläche: werksseitig geölt / gewachst
Optik: Einzelstab
Verlegeart: nach Anweisung BauleitungVerlegemuster:
englischer Verband
Fußbodenheizung: geeignet
Verlegeverfahren: gerade verklebt
Maße: 2200x182x9,8 mmKleber: Emissionsfrei, min.
Emicode EC1Produkt: Hinterseer PARAT MP Eiche gebürstet
mit Fase

Einbauort: Tower 1. OG - 9. OG
Menge: 2025,000 m²

**01.090 Landhausdiele Eiche, gebürstet natur matt lackiert, D = 9,8 mm, verklebt**
*** Bedarfsposition ohne GB
*** gemäß Ausführungsbeschreibung Landhausdiele Eiche geb. wie folgt liefern und einbauen
*** wie Position 01.080
Oberfläche: matt lackiert
Einbauort: Tower 1. OG - 9. OG
Menge: 1,000 m²

**01.100 Landhausdiele Eiche, weiß matt lackiert, D = 9,8 mm, verklebt**
*** Bedarfsposition ohne GB
*** gemäß Ausführungsbeschreibung Landhausdiele Eiche geb. wie folgt liefern und einbauen
*** wie Position 01.080
Oberfläche: Weiß matt lackiert
Einbauort: Tower 1. OG - 9. OG
Menge: 1,000 m²

**01.110 Mehrschichtparkett Eiche natur, D = 11 mm, verklebt**
*** Bezugsbeschreibung
Mehrschichtparkett Fischgrat Eiche wie folgt liefern
und einbauen
Untergrund: schimm. HeitzestrichHolzart:
EicheSortierung: natur nach EN 13489
Belagdicke: 11 mm
Nutzschicht: Echtholz 3,6 mm
Oberfläche: geölt
Optik: Einzelstab
Verlegeart: nach Anweisung BauleitungVerlegemuster:
Fischgrat
Fußbodenheizung: geeignet
Verlegeverfahren: gerade verklebt
Maße: 600x120x11 mmKleber: Emissionsfrei, min. Emicode
EC1Produkt:  Hinterseer Mehrschichtparkett Floor-Art
Amsterdam
Fischgrat, Fase, Hartwachsöl

Einbauort: Tower 10 .OG
Menge: 130,000 m²

**01.120 Mehrschichtparkett Eiche weiß geräuchert, D = 11 mm, verklebt**
*** Bedarfsposition ohne GB
*** gemäß Ausführungsbeschreibung Mehrschichtparkett Fischgrat Eiche wie folgt liefern
*** wie Position 01.110
Oberfläche: Weiß geräuchert

Einbauort: Tower 10 .OG
Menge: 1,000 m²

**01.130 Mehrschichtparkett Eiche natur geräuchert, D = 11 mm, verklebt**
*** Bedarfsposition ohne GB
*** gemäß Ausführungsbeschreibung Mehrschichtparkett Fischgrat Eiche wie folgt liefern
*** wie Position 01.110
Oberfläche: natur geräuchert

Einbauort: Tower 10 .OG
Menge: 1,000 m²

**01.140 Sockelleiste, HDF - Kern, weiß, h = 60 mm**
Sockelleiste, vollummantelt aus chlorfreiem
Hochleistungskunststoff, mit flexiblen Weichlippen zu
Wand und Boden wie folgt:
Untergrund: Mauerwerks-, Beton- oder Metallständerwand
Abmessung: 13 x 60 mm
Farbe: 5012 weiß
Befestigung: mit Heißschmelzkleber
inkl. aller Innen- und Außenecken, Profilabschlüssen

Leitprodukt:  Döllken Cubu flex life o. glw.

angebotenes Fabrikat:
'
..........................................'
vom Bieter einzutragen

Ausführung erfolgt zeitlich getrennt zu den anderen
Bodenbelagsarbeiten.
Menge: 2250,000 m

**01.150 Flachleisten**
*** Bedarfsposition ohne GB
Im Bereich der bodentiefen Fenster werden Flachleisten
im Farbton des Parketts verlegt.
Menge: 1,000 m

**01.160 Korkstreifen, ca. 8 mm**
Schallentkopplung als Anschluss an andere Bodenbeläge.
Ausführung oberflächengleich zu angrenzenden
Bodenbelägen.
Material: Kork
Breite: bis ca. 8 mm
Einbauort: unter Türen an bodentiefen Fenstern
Menge: 320,000 m

**01.170 Materialtrennschienen Edelstahl**
Materialtrennschienen aus Edelstahl liefern und
fachgerecht
einbauen als Übergang zu anderen Fußbodenbelägen.

Optik: Edelstahl
Höhe: 9 - 12,5 mm (gem. Bodenbelagshöhe)

Leitfabrikat: Schlüter Schiene-E o. glw.

angebotenes Fabrikat:
'
..........................................'
vom Bieter einzutragen

Einbauort: unter Badtüren
Menge: 45,000 m

**01.180 Schutzabdeckung, Tetrapack-Folie**
Abdecken des fertigen Fußbodens auf besondere
Anordnung des AG.

Material: Tetrapack-Folie

Die Bodenabdeckung darf keinesfalls am Untergrund
befestigt werden. Entsorgung bauseits durch Gewerk
Endreinigung.
Menge: 2155,000 m2

**01.190 Ersteinpflege für Parkettpositonen mit geölter Oberfläche**
Ersteinpflege für Parkettpositonen mit geölter
Oberfläche,
zur Herstellung eines schmutzabweisenden Pflegefilm auf
dem Parkettboden.
Lieferung und Herstellung;
angebotenes Produkt für geölte Parkettfächen;

angebotenes Fabrikat:
'
..........................................'
vom Bieter einzutragen
Menge: 2155,000 m²

**01.200 Ersteinpflege Parkettpositonen mit lackierter Oberfläche**
*** Bedarfsposition ohne GB
Ersteinpflege Parkettpositonen mit lackierter
Oberfläche,
zur Herstellung eines schmutzabweisenden Pflegefilm auf
dem Parkettboden.
Lieferung und Herstellung;
angebotenes Produkt für lackierter Parkettfächen;

angebotenes Fabrikat:
'
..........................................'
vom Bieter einzutragen
Menge: 1,000 m²

**01.210 Versiegelung Türzargen**
Versiegelung der Türzargen am Bodenbelag,
dauerelastisch.

Material: Silikon
Anzahl: 2 mal pro Zarge
Farbe: in Anlehnung an Bodenbelag, nach Bemusterung
Abrechnung: je Zarge/Tür
Menge: 100,000 Stk

### Titel 02 Stundenlohnarbeiten

**02.010 Stundensatz, Vorarbeiter**
*** Bedarfsposition ohne GB
Arbeiten, welche nicht in den Positionen erfasst sind
und gegen Nachweis zur Ausführung kommen, nach
Aufforderung der Bauleitung
Ausführungskraft: Facharbeiter/Vorarbeiter
Menge: 1,000 h

**02.020 Stundensatz, Helfer**
*** Bedarfsposition ohne GB
Arbeiten, welche nicht in den Positionen erfasst sind
und gegen Nachweis zur Ausführung kommen, nach
Aufforderung der Bauleitung
Ausführungskraft: Helfer
Menge: 1,000 h

USt %: 19,00
